# Schulenburger Landstr. (Klaskamp)
Angebotsaufforderung (GAEB 90, DA83)
Projektbezeichnung: Kurztext
Währung: EUR
Auftraggeber: nur zur internen Verwendung

## LV-Neu 3
Datum: 03.09.26

### 10 Die Vorbemerkungen nehmen Bezug auf die Titel und Untertitel dieses Leistungsverzeichnisses (Tiefbau) und sind vollumfänglich bei der Kalkulation und Ausführung von Leistungen zu beachten. Gliederung der Vorbemerkungen: 1000. Allgemeine Vorbemerkungen 1000.1. Begriffsdefinitionen Weitere Vorbemerkungen sind bei den jeweiligen Titeln angefügt. 1000. Allgemeine Vorbemerkungen 1000.1 Hinweise zu Kampfmitteln Der Großraum Hannover und das Stadtgebiet sind als kampfmittelgefährdetes Gebiet eingestuft. Vor der Ausführung von Bauleistungen hat der Auftragnehmer (AN) sich über die Verdachtsflächen beim Auftraggeber (AG) zu informieren. Bei der Bauausführung ist mit dem Antreffen von Kampfmitteln zu rechnen. Bei Verdachtsmomenten prüft eine Fachfirma die Fundstelle. In diesen Fällen ist die Fachfirma weisungsbefugt und kann die Arbeiten einstellen lassen. 1000.2 Wiederverwendung vorhandener Baustoffe Der AG hat sich in seinen Umweltleitlinien dem Ressourcenschutz verpflichtet. Grundsätzlich ist der Einsatz von Recyclingmaterial zu bevorzugen. Daher sind generell alle geeigneten, ausgebauten Baustoffe wiederzuverwenden. Hierzu werden nahezu alle Ausbaumaterialien für den Wiedereinbau im Baustellenbereich gelagert. Grundsätzlich trifft der AG die Entscheidung über die Verwertung der ausgebauten Materialien. Der nicht gefährliche Abfall ist von der Baustelle zu entfernen und ist nach den abfallrechtlichen Vorschriften vorrangig einer geeigneten und genehmigten Aufbereitungs-, Verwertungsanlage nach Wahl des AN zuzuführen. Die ordnungsgemäße Verwertung ist zu dokumentieren und dem AG nachzuweisen. 1000.3 Leitungsbestand im Bereich der Arbeitsstelle Der AN hat sich vor Aufnahme der Arbeiten genaue Kenntnisse über die Lage von Leitungen aller Art zu verschaffen. Beschädigungen, auch aus Unkenntnis, gehen zu Lasten des AN. Die im Rahmen dieser Vorerkundung erhaltenen gültigen Leitungspläne, nicht älter als 14 Kalendertage, sind an der Baustelle vorzuhalten. 1000.4 Lagerplätze des AG In den nachfolgenden Leistungsbeschreibungen werden vom AG benannte Lagerstätten, als Lagerplätze des AG bezeichnet. Nähere Angaben zu den Lagerstätten sind in den jeweils aktuellen ZTV enthalten. 1000.5 Begriffsdefinitionen, Allgemein Fahrbahnflächen: Fahrbahnen und Parkstreifen, Flächen in verkehrsberuhigten Bereichen und Fußgängerzonen, Grundstücke mit Verkehrsflächen für PKW- / LKW- Verkehr auf denen die StVO gilt (z.B. Parkplätze, Gewerbeflächen, ausgenommen sind private Hofauffahrten) Nebenanlagen: Geh- und Radwege, Geh- und Radwegüberfahrten, Grundstücke mit öffentlichem Publikumsverkehr (z.B. Schulhöfe, Vorplätze von Verwaltungsgebäuden, Parkanlagen, etc.) Grundstücksflächen ohne öffentliche und verkehrliche Nutzung sind: private Grundstücke, Grundstücke ohne Verkehrsflächen für PKW- / LKW-Verkehr auf denen die StVO gilt und ohne öffentlichen Publikumsverkehr (wie Vorgärten, Hofauffahrten, private Höfe, landwirtschaftlich genutzte Flächen etc.) Baugrube: Raum unterhalb der Geländeoberfläche, dessen Form dem im Untergrund gelegenen Teil eines zu errichtenden Bauwerks entspricht, zuzüglich des zur Herstellung des Bauwerks erforderlichen Arbeitsraumes. Sie wird nach unten durch die Baugrubensohle und zur Seite durch Böschung oder Baugrubenverbau begrenzt. Leitungsgraben: Graben mit senkrechten oder geböschten Wänden für das Verlegen von (Rohr-) Leitungen, zuzüglich des zur Herstellung von Einbauten erforderlichen Arbeitsraumes. Arbeitsräume: Zur Durchführung von Arbeiten, z. B. Schweißarbeiten an Rohrleitungen, Anbringung von Wärmedämmung unterhalb der Geländeoberfläche. Es ist i. d. R. ein freier Arbeitsraum zwischen der Außenseite des Bauwerks (einschließlich eventueller Verbaukonstruktionen) und der Baugrubenwand erforderlich. Arbeitsräume sind Teile von Baugruben oder Leitungsgräben. Lagerung von Aushub, Material sowie Auf- und Abbruchmaterial: Die in den Leistungspositionen verwendeten Begriffe "im Baustellenbereich lagern" und "im Baustellenbereich gelagert" beziehen sich auf einen Förderweg zwischen der Bereitstellungsfläche, Lagerfläche, Entnahmestelle und dem Einbau- oder Ausbauort innerhalb des Baustellenbereichs. Als Länge des Förderweges gilt die kürzeste zumutbare Wegstrecke zwischen Entnahme- und Lagerort bzw. Lager- und Einbauort. Quertransporte sowie alle für den Transport erforderlichen Aufwendungen sind im Einheitspreis einzurechnen. Darüber hinausgehende Transportwege sind nicht Bestandteil der jeweiligen Positionen und werden separat vergütet.

#### 10.10

##### 10.10.70

**10.10.70.01 Brücke, mobil, Fuß- u. Radweg, < = 1,5m Breite**
StL-Nr. 210107001
Brücke mit beidseitigem Geländer zum Überqueren von
Gräben für Fußgänger und Radfahrer, aufstellen,
betreiben, vorhalten, unterhalten und beseitigen,
einschl. erforderlicher Anrampungen.
Brücke aus Holz oder Metall
Belag aus Bohlen oder Platten
Breite: < = 1,50 m
Stützweite (lichte Grabenbreite): < = 2,00 m

Abgerechnet wird nach Stück aufgestellter Brücke.
Menge: 12,000 Stüc

**10.10.70.02 Brücke, mobil, Fuß- und Radweg, umsetzen**
StL-Nr. 210107002
Brücke mit beidseitigem Geländer zum Überqueren von
Gräben für Fußgänger und Radfahrer, innerhalb des
Baustellebbereichs umsetzen.

Abgerechnet wird nach Stück umgesetzter Brücke.
Menge: 12,000 Stüc

**10.10.70.03 PKW / LKW Überfahrt, BK 12, Stützweite < = 2,00 m**
StL-Nr. 210107003
Überbrückung des Leitungsgrabens herstellen, vorhalten,
 betreiben, Rückbau, einschl. einlassen oder auflegen
der Brücke und gegen Verschieben sichern, inkl.
Straßenaufbruch und Anrampung.
Vor Baubeginn sind nach den örtlichen Gegebenheiten mit
 dem AG die Überbrückungsbereiche des Grabens sowie die
 erforderliche Brückenklasse festzulegen. Hierbei sind
die Anordnungen des Ordnungsamtes bzw. der jeweiligen
Straßenverkehrsbehörden zu berücksichtigen. Die Statik
für die Brückenkonstruktion ist Angelegenheit des AN.
Die Flächen der Brückenauflager sind in dem
Einheitspreis zu berücksichtigen.
Brückenklasse: 12
Stützweite (lichte Grabenbreite):  < = 2,00 m

Bei der Abrechnung sind die lichten Überbrückungslängen
(= Grabenbreite) sowie die Brückenbreite, gemessen in
Trassenachse, maßgebend.
Abgerechnet wird nach Überbrückungslänge
 (=Grabenbreite) x Brückenbreite in Quadratmeter.
Menge: 22,620 m²

**10.10.70.04 PKW / LKW Überfahrt, BK 12, umsetzen**
StL-Nr. 210107004
Überfahrt aufnehmen und an anderer Stelle wieder
einbauen einschl. einlassen oder auflegen der Überfahrt
 und gegen Verschieben sichern.
Brückenklasse: 12
Bei der Abrechnung sind die lichten Überbrückungslängen
(= Grabenbreite) sowie die Brückenbreite, gemessen in
Trassenachse, maßgebend.
Abgerechnet wird nach Überbrückungslänge
 (=Grabenbreite) x Brückenbreite in Quadratmeter, je
Umsetzen.
Menge: 35,220 m²

#### 10.20 Im Rahmen des Aufbruchs von Oberflächenbefestigungen ist mit dem Vorhandensein von teerhaltigen Materialien zu rechnen. Bestätigt sich der Verdacht auf teerhaltige Materialien, sind die einschlägigen Vorschriften und Richtlinien zu beachten. (TRGS 519 u. 555, LAGA M 20, AVV,...) Bei der Ausführung von Asphaltfräsarbeiten muss eine Asbestanalyse vorliegen. Die Einhaltung der Arbeitssicherheitsbestimmungen gemäß TRGS 517 ("Asbest: Abbruch-, Sanierungs- und Instandhaltungsarbeiten") ist verpflichtend. Bei Oberflächenwiederherstellungen durch die Landeshauptstadt Hannover (LHH) sind bestimmte Baustoffe transportfähig auf Paletten zu lagern. Diese Paletten sind von den Lagerplätzen der LHH abzuholen. Der Transport der Paletten vom Lagerplatz zur Baustelle ist in den entsprechenden Einheitspreisen zu berücksichtigen. Der nicht gefährlicher Abfall ist von der Baustelle zu entfernen und vorrangig einer geeigneten und genehmigten Aufbereitungs- oder Verwertungsanlage nach Wahl des AN zuzuführen, einschließlich Entsorgungsgebühren. Die ordnungsgemäße Verwertung ist zu dokumentieren und gemäß Gewerbeabfallverordnung mengenmäßig pro Baustelle dem AG nachzuweisen.

##### 10.20.10

**10.20.10.02 Asphalt schneiden, > 15 cm Tiefe**
StL-Nr. 210201002
Asphaltbefestigung mit geeignetem Gerät geradlinig,
lotrecht  vollständig durchschneiden.
Zur Vermeidung von Staubentwicklungen, Ausführung nur
als Nassschnitt.
Asphaltstärke: > 15 cm
Abgerechnet wird nach Schnitttiefe in Zentimeter x
Schnittlänge in Meter.
Menge: 1120,800 cm*m

**10.20.10.04 Asphalt, D: <= 10 cm, aufbr., abfahren**
StL-Nr. 210201004
Asphaltbefestigung  aufbrechen, laden und abfahren.
Das Aufbruchgut ist durch den AN von der Baustelle zu
entfernen und einer Verwertung zuzuführen incl.
Gebühren.
Verwertungsklasse A gemäß RuVA-Stb
Abfallschlüsselnummer 17 03 02
Asphaltstärke:< = 10 cm
Abrechnungseinheit: m3 aufgenommene Asphaltbefestigung.
Menge: 1,899 m³

**10.20.10.06 Asphalt, D: > 20 - 30 cm aufbr., abfahren**
StL-Nr. 210201006
Asphaltbefestigung  aufbrechen, laden und abfahren.
Das Aufbruchgut ist durch den AN von der Baustelle zu
entfernen und einer Verwertung zuzuführen incl.
Gebühren.
Verwertungsklasse A gemäß RuVA-Stb
Abfallschlüsselnummer 17 03 02
Asphaltstärke: >20 ... 30 cm

Abrechnungseinheit: m3 aufgenommene Asphaltbefestigung.
Menge: 5,250 m³

##### 10.20.40 Bei der Ermittlung der Oberflächenbefestigungen von Platten- und Pflasterbelägen kann die mengenmäßig größere Materialposition als Abrechnungsgrundlage herangezogen werden. Eine Übermessung der kleineren Belagsart ist möglich, wenn sie technisch oder abrechnungstechnisch sinnvoll erscheint.

**10.20.40.01 Großpflaster in Sand aufnehmen, im Baustellenbereich lagern**
StL-Nr. 210204001
Großpflaster aller Art,  in verschiedenen Formaten
inkl. Bettungs und Fugenmaterial ausbauen und
aufnehmen, reinigen und sortieren, innerhalb der
Baustelle transportieren, abladen  und geordnet im
Baustellenbereich transportfähig lagern.
Nicht wiederverwendbare Steine und übriges Aufbruchgut
ist durch den AN von der Baustelle zu entfernen und
einer Verwertung zuzuführen.
Pflaster: Natur-Großpflaster aller Art und Formate
Pflasterstärke: > 12 cm
Bettungsmaterial: Sand / Splitt

Abrechnungseinheit: m2 aufgenommener Pflasterdecke
Menge: 1,200 m²

**10.20.40.05 Beton- / Klinkerpflaster in Sand aufnehmen, im Baustellenbereich lagern**
StL-Nr. 210204005
Beton- / Klinkerpflaster, auch als Verbundpflaster
verschiedener Art
inkl. Bettungs und Fugenmaterial ausbauen und
aufnehmen, reinigen und sortieren, wiederverwendbare
Steine sortenrein palettieren, innerhalb der Baustelle
transportieren, abladen  und geordnet im
Baustellenbereich transportfähig lagern.
Nicht wiederverwendbare Steine und übriges Aufbruchgut
ist durch den AN von der Baustelle zu entfernen und
einer Verwertung zuzuführen.
Pflaster: Klinker,-Beton-, und Verbundpflaster in
verschiedenen Formaten
Pflasterstärke < = 10 cm
Bettungsmaterial: Sand / Splitt

Abrechnungseinheit: m2 aufgenommener Pflasterdecke
Menge: 229,980 m²

**10.20.40.17 Platten 30 - 50 cm in Sand aufnehmen, im Baustellenbereich lagern**
StL-Nr. 210204017
Platten jeglicher Art inkl. Bettungs- und Fugenmaterial
 aufnehmen,
ausbauen und aufnehmen, reinigen und sortieren,
wiederverwendbare Platten sortenrein palettieren,
innerhalb der Baustelle transportieren, abladen  und
geordnet im Baustellenbereich transportfähig lagern.
Nicht wiederverwendbare Steine und übriges Aufbruchgut
ist durch den AN von der Baustelle zu entfernen und
einer Verwertung zuzuführen.
Material: Beton, Naturstein in verschiedenen Formaten
Kantenlänge >= 30 ... 50 cm
Plattenstärke: 4 ... 8 cm
Bettungsmaterial: Sand / Splitt

Abrechnungseinheit: m2 aufgenommener
Pflattenbefestigung
Menge: 779,200 m²

##### 10.20.50

**10.20.50.02 Bordsteine 10 - 19 cm, ausbauen, im Baustellenbereich lagern**
StL-Nr. 210205002
Bordsteine - gerade oder gekrümmt - in Betonbettung mit
 Rückenstütze ausbauen,
ausbauen und aufnehmen, reinigen und sortieren,
wiederverwendbare Bordsteine sortenrein palettieren,
innerhalb der Baustelle transportieren, abladen  und
geordnet im Baustellenbereich transportfähig lagern
einschl. der erforderlichen Erd- und Abbrucharbeiten.
Nicht wiederverwendbare Steine und übriges Aufbruchgut
ist durch den AN von der Baustelle zu entfernen und
einer Verwertung zuzuführen incl.Gebühren.
Steintyp: Hoch-, Tief-, Rund-, Flachbordsteine
Material: Beton, Naturstein
Breite: 10 - 19 cm
Rückenstütze: Beton
Bettung: Beton

Abrechnungseinheit:  Meter ausgebauter Bordstein.
Menge: 8,000 m

##### 10.20.60 Ungebundene Tragschichten Klassifizierte Schottertragschicht, Setzpacklagen, Rüttelschotter, kombinierte Frostschutztragschicht und Frostschutzschicht ohne Bindemittel, lagenweiser Abbau, getrennt von einander aufnehmen und im Baustellenbereich lagern. Sind umweltrelevanten Inhaltsstoffen enthalten erfolgt eine Einstufung in gefährliche und nicht gefährliche Abfälle welche über die Wiederverwertung oder die Entsorgung nach LAGA M20 entscheidet. Schutzmaßnahmen gemäß DGVU Regel 101-004 /TRGS 524 oder die Abdeckung von Haufwerken sind bei gefährlichen Abfällen zu beachten und werden im Bedarfsfall nach gesonderter Position abgerechnet. Ist keine klassifizierte Tragschicht vorhanden die separat ausgebaut wird, beginnt der Leitungsgrabenaushub unmittelbar unterhalb der Straßenkonstruktion. Für den Baugruben- und Leitungsgrabenaushub sind die Positionen des Titels Erdarbeiten zu verwenden.

**10.20.60.01 Schotter, D: <= 15 cm, lösen, im Baustellenbereich lagern**
StL-Nr. 210206001
Schottertragschicht profilgerecht lösen und im
Baustellenbereich lagern.
Unbrauchbares und wiederverwertbares Material getrennt
im Baustellenbereich lagern.
Körnung: 0/32
Schichtdicke: < =  15 cm

Abrechnungseinheit: m3 Schottertragschichtmaterial
Menge: 1,396 m³

**10.20.60.05 Frostschutzschicht / Boden D: <= 20 cm, lösen, im Baustellenbereich lagern**
StL-Nr. 210206005
Frostschutzschicht oder kombinierte
Frostschutztragschicht
profilgerecht lösen und aufnehmen. Unbrauchbares
und wiederverwertbares Material getrennt im
Baustellenbereich lagern.
Körnung: 0/56
Schichtdicke < =  20 cm

Abrechnungseinheit: m3  Frostschutzschicht
Menge: 0,108 m³

##### 10.20.70 Grünflächen und sonstige

**10.20.70.02 Rasenfläche abheben, im Baustellenbereich lagern**
StL-Nr. 210207002
Rasenfläche abheben als Rasensoden, Rasensoden
im Baustellenbereich lagern und pflegen bis zum
Wiedereinbau.
Aushubtiefe: i.M. 15 cm

Abrechnungseinheit: m2 abgehobener Rasenfläche
Menge: 65,750 m²

##### 10.20.80 Ausbau Straßenausstattung, - möbel

**10.20.80.01 Verkehrsschild <= 1,0 m², mit Pfosten ausbauen, im Baustellenbereich lagern**
StL-Nr. 210208001
Verkehrsschild mit Befestigungsmaterial und
Pfosten, inkl. Fundament ausbauen und im
Baustellenbereich lagern.
Für den späteren Wiedereinbau ist der genaue Standort
zu dokumentieren.
Fundamentgrube verfüllen, Verfüllmaterial ist vom AN zu
 stellen.
Schildgröße: < = 1,0 m²

Abgerechnet wird nach Stück ausgebautem Verkehrsschild.
Menge: 3,000 Stüc

**10.20.80.04 Straßenmöbel / Verkehrseinrichtung ausbauen, im Baustellenbereich lagern**
StL-Nr. 210208004
Straßenmöbel, wie Bänke, Abfalleimer, Fahrradständer
und
Verkehrseinrichtungen wie Begrenzungspfähle, Poller
inkl. Fundament ausbauen, säubern und zur
Wiederverwendung innerhalb des Baustellenbereiches
lagern.
Für den späteren Wiedereinbau ist der genaue Standort
zu dokumentieren.

Abgerechnet wird nach Stück ausgebautem Straßenmöbel
bzw. Verkehrseinrichtung.
Menge: 3,000 Stüc

##### 10.20.90 Die Vergütung für die Transporte von Oberboden und Schottertragschichtmaterial wird nur dann gewährt, wenn die Stoffe sortenrein transportiert werden. Falls die Stoffe durchmischt transportiert werden (vom AG angeordnet), ist die Transportposition "Bodenmaterial laden und transportieren" aus dem Titel Erdarbeiten anzuwenden.

**10.20.90.03 Tragschichten Z0, laden und entsorgen**
StL-Nr. 210209003
Tragschichten ohne Bindemittel mit Zuordnungswert Z0
entsorgen (Einstufung nach LAGA M20)
Unbrauchbaren / überschüssigen Klassifizierte
Schottertragschicht, Setzpacklagen, Rüttelschotter,
kombinierte Frostschutztragschicht und
Frostschutzschicht ohne Bindemittel ohne
umweltrelevanten Inhaltsstoffen im Baustellenbereich
laden, übernehmen, transportieren und entfernen incl.
Gebühren, einschl. Schutz- und Sicherheitsmaßnahmen.
Der nicht gefährliche Abfall ist von der Baustelle zu
entfernen, und  ist nach den abfallrechtlichen
Vorschriften vorrangig einer geeigneten und genehmigten
 Aufbereitungs-, Verwertungsanlage nach Wahl des AN
zuzuführen.
Die ordnungsgemäße Verwertung ist zu dokumentieren und
dem AG nachzuweisen.
Abfallbezeichnung: nicht gefährliche Abfälle
Abfallschlüsselnummer nach AVV:  170504

Abrechnungseinheit: m3 Tragschicht ohne Bindemittel
Menge: 1,396 m³

#### 10.21

##### 10.21.10

**10.21.10.01 Asphalt aufbrechen, Stärke<= 10 cm., teerhaltig, in Container des AG**
StL-Nr. 210211001
Teerhaltige Asphaltbefestigung  aufbrechen,
Aufbruchmaterial laden und innerhalb der Baustelle in
Container des AG fördern.
Bei Gehalten an Benzo(a)pyren > 50 mg/kg ist die TRGS
551 zu beachten.
Bei nachgewiesenem Asbestgehalt, auch im Spurenbreich,
ist die TRGS 517 zu beachten.
Schutz- und Sicherheitsmaßnahmen sind einzuberechnen.
Asphaltstärke: < = 10 cm
Abrechnungseinheit: m3 nach aufgenommener, teerhaltiger
 Asphaltbefestigung
Menge: 0,184 m³

#### 10.30 10300000 Erdarbeiten Die ATV DIN 18 300 "Erdarbeiten" gilt für das Lösen und Laden von "Boden" und "Fels". Damit verbunden ist die Beschreibung von Homogenbereichen für Boden und Fels. Die baustellenkonkrete Zuordnung der Homogenbereiche erfolgt auf der Grundlage der in den Anlagen "Homogenbereiche des AG" aufgeführten Kennwerte. Baumaßnahmen des "Kleinen Erdbaus" werden der Geotechnischen Kategorie 1 zugeordnet, für Baumaßnahmen des "Großen Erdbaus" gelten die Geotechnischen Kategorien 2 oder 3. Die Zuordnung zur jeweiligen Geotechnischen Kategorie erfolgt im Zuge der Planung/Projektierung. Sind umweltrelevante Inhaltsstoffe zu beachten, so sind diese bei der Einteilung in Homogenbereiche zu berücksichti-gen. Mit der ausdrücklichen Einbeziehung von "umweltrelevanten Inhaltsstoffen" wird klargestellt, dass ein mit Schadstoffen kontaminierter Boden, dessen Lösen, lagenweiser Abbau, Laden, Bereitstellen und Transport andere Schutzmaßnahmen, Schutzausrüstung oder gesonderte Untersuchungen vor dem Abtransport erfordert und von unbelasteten Boden derselben Baustelle abzugrenzen ist. In solchen Fällen müssen mindestens zwei Homogenbereiche definiert werden. Für die Einteilung des Baugrunds in Homogenbereiche ist die Zuordnung der erkundeten Schichten zu den Bodengruppen der DIN 18196 erforderlich. Die Zuordnung einer Schicht zum jeweils zutreffenden Homogenbereich nach Unterlagen des AG erfolgt dann in Abhängigkeit von der Bodengruppe nach DIN 18196, der Lagerungsdichte (nicht bindige Böden), der Konsistenz (bindige Böden) sowie des Stein- und Blockanteils. Auffüllungen aus natürlichen Böden werden unabhängig von den Bodengruppen, dem Homogenbereich A zugeordnet. Auffüllungen aus Fremdstoffen sind ebenfalls dem Homogenbereich A zuzurechnen. Oberböden bzw. Mutterböden sind entsprechend DIN 18300 und DIN 18320 losgelöst von den jeweiligen Bodengruppen dem Homogenbereich O zuzuordnen. Mineralischen Stoffe, die als Abfälle anfallen ,sind getrennt zu sammeln, zu befördern und nach Maßgabe des Kreislaufwirtschaftsgesetzes vorrangig der Vorbereitung zur Wiederverwendung oder dem Recycling zuzuführen. Die Abfallfraktionen sind dazu einer Aufbereitungsanlage zuführen, die gleiche mineralische Stoffe aufbereitet. Dies gilt nicht für Bodenmaterial das ohne Aufbereitung, gemäß Klassifizierung, ordnungsgemäß und schadlos verwertet werden kann. Hier sind die Anforderungen an die Bereitstellung, Wiederverwendung und den Einbau einzuhalten.

##### 10.30.10

**10.30.10.02 Suchschachtung zur Lagefeststellung, Handarbeit**
StL-Nr. 110301002
Bodenaushub zur Feststellung der Lage von Leitungen,
Kabeln, Vermarkungen, Hindernissen und dgl., Aushub im
Baustellenbereich lagern.
Ausführung in Handarbeit einschl. aller Erschwernisse.
Stellen markieren, sichern, dokumentieren, incl.
Vorbereitung für Entnahme einer Bodenprobe.
Boden wieder einbauen und verdichten.
Gilt für alle Homogenbereiche für Boden gemäß
Unterlagen des AG
Aushubtiefe <= 2,5 m
Ausführung nur auf besondere Anordnung des AG.

Abrechnungseinheit: m3 Bodenaushub
Menge: 0,800 m³

##### 10.30.20 10302000. Leitungsgräben Die Abmessungen der Leitungsgräben bestimmen sich aus den vereinbarten Vorschriften, Regelwerken und Normen. Punktuelle (örtliche begrenzte) Überschreitungen dieser Maße in Tiefe und / oder Breite (örtliche Vertiefungen, örtliche Verbreitungen), die nicht mehr als 10 % des ausgeschriebenen Einzelmaßes in Tiefe und / oder Breite überschreiten werden übermessen. Bei (erforderlichen) Überschreitungen um mehr als 10 % wird das gesamte Grabenprofil aufgemessen. Bei der Anwendung der einzelnen Leistungspositionen gilt, sobald ein der angegebenen Parameter (Breite, Tiefe) überschritten wird (unter Berücksichtigung o.g. Einschränkung), gilt die Leistungsposition mit der nächst höheren Staffelgröße.

**10.30.20.01 Leitungsgraben, B <= 0,5 m, T <= 0,9 m, im Baustellenbereich lagern**
StL-Nr. 110302001
Bodenaushub für Leitungsgraben und Schächte lösen  und
Material bei Eignung für den späteren Wiedereinbau
außerhalb des Grabens im Baustellenbereich lagern.
Nicht wiederverwendungsfähiges Material gesondert als
Haufwerk im Baustellenbereich lagern, für eine mögliche
 Haufwerksprobenahme nach LAGA.
Verbauarbeiten werden gesondert vergütet.
Grabenbreite: <= 0,5 m
Tiefe: <= 0,9 m
Homogenbereich A, B2, B3 und B4, Beschreibung gemäß
Unterlagen des AG

Abrechnungseinheit:  m3 Bodenaushub
Menge: 118,551 m³

**10.30.20.02 Leitungsgraben, B <= 0,8 m, T <= 1,25, im Baustellenbereich lagern**
StL-Nr. 110302002
Bodenaushub für Leitungsgraben und Schächte lösen  und
Material bei Eignung für den späteren Wiedereinbau
außerhalb des Grabens im Baustellenbereich lagern.
Nicht wiederverwendungsfähiges Material gesondert als
Haufwerk im Baustellenbereich lagern, für eine mögliche
 Haufwerksprobenahme nach LAGA.
Verbauarbeiten werden gesondert vergütet.
Grabenbreite: <= 0,8 m
Tiefe: <= 1,25 m
Homogenbereich A, B2, B3 und B4, Beschreibung gemäß
Unterlagen des AG

Abrechnungseinheit:  m3 Bodenaushub
Menge: 422,530 m³

##### 10.30.30 10030003. Baugruben Die Abmessungen der Baugruben bestimmen sich aus den vereinbarten Vorschriften, Regelwerken und Normen. Punktuelle (örtliche begrenzte) Überschreitungen dieser Maße in Tiefe und / oder, Länge und Breite (örtliche Vertiefungen, örtliche Verlängerungen, örtliche Verbreitungen), die nicht mehr als 10 % des ausgeschriebenen Einzelmaßes in Tiefe und / oder Länge und Breite überschreiten werden übermessen. Bei (erforderlichen) Überschreitungen um mehr als 10 % wird das gesamte Grubenprofil aufgemessen.

**10.30.30.01 Baugrube, T <= 1,25 m, herstellen**
StL-Nr. 110303001
Baugrube profilgerecht ausheben und Grobplanum
herstellen. Bodenmaterial bei Eignung für den späteren
Wiedereinbau außerhalb der Baugrube im
Baustellenbereich lagern.  Nicht
wiederverwendungsfähiges Material gesondert als
Haufwerk im Baustellenbereich lagern, für eine mögliche
 Haufwerksprobenahme nach LAGA.
Verbauarbeiten werden gesondert vergütet.
Tiefe <= 1,25 m
Homogenbereich A, B2, B3 und B4, Beschreibung gemäß
Unterlagen des AG

Abrechnungseinheit:  m3 Bodenaushub
Menge: 96,216 m³

##### 10.30.40 10304000 Handschachtung (Zulage) Der Aushub in Handschachtung gilt für den Fall, dass Maschinenschachtung nicht möglich ist. Gelegentliches "Nachputzen" von maschinell hergestellten Gräben oder Baugruben gilt nicht als Handschachtung.

**10.30.40.01 Aushub in Handschachtung (Z)**
StL-Nr. 110304001
Aushub in Handschachtung als Zulage zu den
Bodenaushubpositionen für Leitungsgräben und Baugruben,
 bei Hindernissen und Einbauten etc., wenn
Maschinenschachtung nicht möglich ist.
Gilt für alle Homogenbereiche für Boden gemäß
Unterlagen des AG
Abrechnungseinheit: m3 Bodenaushub in Handschachtung,
als Zulage zum Bodenaushub.
Menge: 150,270 m³

#### 10.31 10310000. Leitungen sichern Für alle Aufgrabungen bzw. Arbeiten im Bereich der Leitungstrassen ist beim entsprechenden Leitungsbetreiber vor Baubeginn eine Einweisung anzufordern. Arbeiten in Kabelnähe, wie Kabel freilegen, von Hand aufnehmen, aufhängen, umlegen und wiedereinbetten, dürfen nur nach Zustimmung des jeweiligen Leitungsbetreibers vorgenommen werden. Freigelegte Kabel müssen bis zum Zeitpunkt der Wiedereinbettung bauseits betriebssicher gelagert werden. Die Kabel sind mit Kabelträgern in der Verlegehöhe ohne nennenswerten Durchhang aufzuhängen. Abweichungen hiervon sind mit dem Leitungsbetreiber abzustimmen. Jede Beschädigung an Kabeln, auch geringfügige Druckstellen und Beschädigungen der Ummantelungen oder Kabelschutzeinrichtungen, ist sofort der Störungsannahme des Leitungsbetreibers zu melden. Der AG ist über einen solchen Vorfall zu informieren. Das Sichern von parallel laufenden oder kreuzenden Kabeln und Leitungen wird grundsätzlich vergütet. In den Einheitspreisen ist die Handschachtung für das Freilegen und Wiederverfüllen gemäß den jeweiligen Anforderungen der Leitungsbetreiber enthalten bzw. einzurechnen. Kabel- und Leitungspakete werden als eine Leitung vergütet. Die Zuordnung zu der Leistungsposition erfolgt anhand der Außenmaße des Leitungspaketes, gemessen an der weitesten Stelle. Die Position 10310005 findet nur Anwendung bei Querungen von Nebenanlagen mit Hausanschlussleitungen und dient zur Vereinfachung der Abrechnung der zu erbringenden Sicherungsleistung. Alle weiteren Leitungskreuzungen außerhalb der Nebenanlagen sind nach den Positionen 10310001 bis 10310004 zu berechnen

##### 10.31.00 Kein Text vorhanden.

**10.31.00.01 Sicherung Leitungskreuzungen, <= DA 100 mm**
StL-Nr. 110310001
Sicherungsmaßnahmen zum Schutz von Leitungen, Kabeln,
Dränagen und dergleichen an Leitungskreuzungen.
Sicherung von Einzelleitungen bis zum angegebenen
Außendurchmesser und Sicherung von mehreren,
unmittelbar beieinanderliegenden Leitungen bis zum
angegebenen Außendurchmesser des Leitungspaketes. Die
einzelnen Spartenträger sind sorgfältig zu sichern.
Alle Leitungen sind im Zuge der Wiederverfüllung
fachgerecht zu verlegen. Einschl. erforderlicher
Handschachtungen.
Leitungen und Leitungsbündel: <= DA 100 mm

Abgerechnet wird nach Stück Leitungskreuzung.
Menge: 2,000 Stüc

**10.31.00.02 Sicherung Leitungskreuzungen > DA 100 mm - DA 300 mm**
StL-Nr. 110310002
Sicherungsmaßnahmen zum Schutz von Leitungen, Kabeln,
Dränagen und dergleichen an Leitungskreuzungen.
Sicherung von Einzelleitungen bis zum angegebenen
Außendurchmesser und Sicherung von mehreren,
unmittelbar beieinanderliegenden Leitungen bis zum
angegebenen Außendurchmesser des Leitungspaketes. Die
einzelnen Spartenträger sind sorgfältig zu sichern.
Alle Leitungen sind im Zuge der Wiederverfüllung
fachgerecht zu verlegen. Einschl. erforderlicher
Handschachtungen.
Leitungen und Leitungsbündel: > DA 100 mm ...  DA 300
mm

Abgerechnet wird nach Stück Leitungskreuzung.
Menge: 4,000 Stüc

**10.31.00.03 Sicherung Leitungskreuzungen, > DA 300 mm - DA 1200 mm**
StL-Nr. 110310003
Sicherungsmaßnahmen zum Schutz von Leitungen, Kabeln,
Dränagen und dergleichen an Leitungskreuzungen.
Sicherung von Einzelleitungen bis zum angegebenen
Außendurchmesser und Sicherung von mehreren,
unmittelbar beieinanderliegenden Leitungen bis zum
angegebenen Außendurchmesser des Leitungspaketes. Die
einzelnen Spartenträger sind sorgfältig zu sichern.
Alle Leitungen sind im Zuge der Wiederverfüllung
fachgerecht zu verlegen. Einschl. erforderlicher
Handschachtungen.
Leitungen und Leitungsbündel: > DA 300 mm ...  DA 1200
mm

Abgerechnet wird nach Stück Leitungskreuzung.
Menge: 2,000 Stüc

**10.31.00.06 Sicherung parallele Leitungen DA <= 100 mm**
StL-Nr. 110310006
Sicherungsmaßnahmen zum Schutz von Leitungen, Kabeln,
Dränagen, Kabel- und Leitungspaketen und dergleichen,
die überwiegend parallel zur Grabenachse im Graben
verlaufen. Die einzelnen Spartenträger sind sorgfältig
zu sichern. Leitungen sind im Zuge der Wiederverfüllung
 mit Sand zu unterstopfen und zu umhüllen.  Einschl.
erforderlicher Handschachtungen und Verbauarbeiten.
Leitungen/Leitungspakete DA <= 100 mm

Abgerechnet wird nach Meter zu sichernde  Länge.
Menge: 20,000 m

##### 10.31.20 10312000. Verfüllen von Gräben und Baugruben Vor dem Verlegen der Medien ist die Grabensohle steinfrei und eben herzustellen. Kann die Steinfreiheit der Grabensohle nicht gewährleistet werden, wird auf Anordnung des AG eine untere Bettungsschicht eingebaut. Der Graben ist entsprechend tiefer auszuheben. Die Bettungsschicht und die restliche Verfüllung der Leistungszone ist mit steinfreiem, verdichtungsfähigem Material der Baustelle oder auf Anordnung des AG mit Sand auszuführen. Die Verfüllzone ist grundsätzlich mit dem ausgehobenen Material zu verfüllen. Ist das ausgehobene Material für die Verfüllung ungeeignet, wird es auf Anordnung des Auftraggebers ausgetauscht. Beim Verfüllen von Gräben und Baugruben ist die Güte der Verdichtung in Abstimmung mit dem AG und entsprechend der einschlägigen Vorschriften unter Verwendung des bauseits gestellten Formblattes des Auftraggebers nachzuweisen. Der Nachweis ist vor der Wiederherstellung der Oberflächenbefestigung zu erbringen. Bei Beanstandungen hat der AN die Mängel unverzüglich zu seinen Lasten abzustellen. Der obere Abschluss der Verfüllzone bildet das Planum für die Herstellung des Oberbaus. Die Verfüllhöhe ist mit dem AG und dem AN der die Oberflächenwiederherstellung ausführt abzustimmen.

**10.31.20.01 Leitungszone verfüllen, Material im Baustellenbereich gelagert**
StL-Nr. 110312001
Leitungszone verfüllen, geeignetes, steinfreies
Verfüllmaterial im Baustellenbereich lagernd,
profilgerecht einbauen schichtweise verfüllen und
verdichten.
Im Bereich der Leitungszonen ist steinfreies
Verfüllmaterial gemäß Werknorm des AG zu verwenden.
Einschl. einbauen und verlegen von Trassenwarnband für
ungeschützte Kabeltrassen. Das Trassenwarnband wird vom
 AG beigestellt.
Füllmaterial: Vorgabe gemäß Werknorm des AG oder des
Straßenbaulastträgers
Verdichtungsgrad: DPr. > 97 %

Abrechnungseinheit: m3 Verfüllmaterial
Menge: 299,580 m³

**10.31.20.02 Leitungsgraben verfüllen, Material im Baustellenbereich gelagert**
StL-Nr. 110312002
Leitungsgraben verfüllen, geeignetes Verfüllmaterial
im Baustellenbereich lagernd,
profilgerecht einbauen schichtweise verfüllen und
verdichten.
Im Bereich der Leitungszonen ist steinfreies
Verfüllmaterial gemäß Werknorm des AG zu verwenden.
Einschl. einbauen und verlegen von Trassenwarnband für
ungeschützte Kabeltrassen.
Das Trassenwarnband wird vom AG beigestellt.
Füllmaterial: Vorgabe gemäß Werknorm des AG oder des
Straßenbaulastträgers
Verdichtungsgrad: DPr. > 97 %

Abrechnungseinheit: m3 Verfüllmaterial
Menge: 138,920 m³

**10.31.20.03 Baugruben verfüllen, Material im Baustellenbereich gelagert**
StL-Nr. 110312003
Baugruben verfüllen, geeignetes Verfüllmaterial  im
Baustellenbereich lagernd,
profilgerecht einbauen schichtweise verfüllen und
verdichten.
Im Bereich der Leitungszonen ist steinfreies
Verfüllmaterial gemäß Werknorm des AG zu verwenden.
Einschl. einbauen und verlegen von Trassenwarnband für
ungeschützte Kabeltrassen.
Das Trassenwarnband wird vom AG beigestellt.
Füllmaterial: Vorgabe gemäß Werknorm des AG oder des
Straßenbaulastträgers
Verdichtungsgrad: DPr. > 97 %
Abrechnungseinheit: m3 Verfüllmaterial
Menge: 86,340 m³

##### 10.31.30

**10.31.30.02 Natursand liefern**
StL-Nr. 110313002
Natursand liefern und abladen, einschl. verteilen auf
der Baustelle.
Natursand nach Werknorm des AG

Abgerechnet wird nach Kubikmeter Natursand.
Menge: 453,180 m³

##### 10.31.60

**10.31.60.02 Boden entsorgen, LAGA Z0**
StL-Nr. 110316002
Boden mit Zuordnungswert Z0 entsorgen (Einstufung nach
LAGA M20)
Unbrauchbaren / überschüssigen Boden aller
Homogenbereiche im Baustellenbereich laden, übernehmen,
 transportieren und entfernen incl. Verwiegung und
aller Gebühren, einschl. Schutz- und
Sicherheitsmaßnahmen.
Der nichtgefährliche Abfall ist von der Baustelle nach
den abfallrechtlichen Vorschriften vorrangig einer
geeigneten und genehmigten Aufbereitungs-,
Verwertungsanlage nach Wahl des AN zuzuführen.

Die ordnungsgemäße Verwertung ist zu dokumentieren und
dem AG nachzuweisen.
Abfallbezeichnung: nicht gefährliche Abfälle
Abfallschlüsselnummer nach AVV: 170504

Abrechnungseinheit: m3 Bodenaushub Z0
Menge: 43,461 m³

**10.31.60.03 Boden entsorgen, LAGA Z1.1 und Z1.2**
StL-Nr. 110316003
Boden mit Zuordnungswert Z1.1 und Z1.2 entsorgen
(Einstufung nach LAGA M20)
Unbrauchbaren / überschüssigen Boden aller
Homogenbereiche mit umweltrelevanten Inhaltsstoffen, im
 Baustellenbereich laden, übernehmen, transportieren
und entfernen incl. Verwiegung und Gebühren, einschl.
Schutz- und Sicherheitsmaßnahmen.
Der nichtgefährliche Abfall ist von der Baustelle nach
den abfallrechtlichen Vorschriften vorrangig einer
geeigneten und genehmigten Aufbereitungs-,
Verwertungsanlage nach Wahl des AN zuzuführen.

Die ordnungsgemäße Verwertung ist zu dokumentieren und
dem AG nachzuweisen.
Abfallbezeichnung: nicht gefährliche Abfälle
Abfallschlüsselnummer nach AVV:  170504, 170506

Abrechnungseinheit: m3 Bodenaushub Z1.1 und Z1.2
Menge: 74,281 m³

**10.31.60.04 Boden entsorgen, LAGA Z2**
StL-Nr. 110316004
Boden mit Zuordnungswert Z2 entsorgen (Einstufung nach
LAGA M20)
Unbrauchbaren / überschüssigen Boden aller
Homogenbereiche mit umweltrelevanten Inhaltsstoffen, im
 Baustellenbereich laden, übernehmen, transportieren
und entfernen incl. Verwiegung und aller Gebühren,
einschl. Schutz- und Sicherheitsmaßnahmen.
Der nichtgefährliche Abfall ist von der Baustelle nach
den abfallrechtlichen Vorschriften vorrangig einer
geeigneten und genehmigten Aufbereitungs-,
Verwertungsanlage nach Wahl des AN zuzuführen.

Die ordnungsgemäße Verwertung ist zu dokumentieren und
dem AG nachzuweisen.
Abfallbezeichnung: nichtgefährliche Abfälle
Abfallschlüsselnummer nach AVV:  170504, 170506

Abrechnungseinheit: m3 Bodenaushub Z2
Menge: 366,070 m³

**10.31.60.06 Boden in Container des AG laden, DK0-III**
StL-Nr. 110316006
Boden mit Zuordnungswert DK0-III, (Einstufung nach
DepV) laden in Container des AG
Unbrauchbaren / überschüssigen Boden aller
Homogenbereiche, mit umweltrelevanten Inhaltsstoffen,
im Baustellenbereich laden, fördern, transportieren,
Bereitstellung zum Transport einschl. Schutz- und
Sicherheitsmaßnahmen.
Laden auf LKW oder in Container des AG und
Abfallrechtliche Übergabe an den Transporteur,
Entsorgung durch AG.

Abfallbezeichnung: gefährlicher Abfall im AVV mit *
gekennzeichnet.
Abfallschlüsselnummer:  170503*

Abrechnungseinheit: m3 Bodenaushub DK0-III
Menge: 81,974 m³

#### 10.60

##### 10.60.30

**10.60.30.01 Straßenablauf aufnehmen, seitlich lagern**
StL-Nr. 110603001
Straßenablauf aus Fertigteilen einschl. Rahmen und
Sinkkästen in allen Ausführungen und Größen ausbauen,
säubern und zur Wiederverwendung innerhalb der
Baustelle auf Paletten lagern.
Anschlussrohr sichern.
Aufsatz oder Rahmengröße des Ablaufs: <= 500 / 500 mm

Abgerechnet wird nach Stück aufgenommenem
Straßenablauf.
Menge: 2,000 Stüc

**10.60.30.02 Straßenablauf einbauen**
StL-Nr. 110603002
Straßenablauf, im Baustellenbereich lagernd, aus
Fertigteilen
einschl. Rahmen und Sinkkästen in allen Ausführungen
und Größen fachgerecht einbauen, einschl. Anschluss an
die Ableitung.
Aufsatz oder Rahmengröße des Ablaufs: <= 500 / 500 mm

Abgerechnet wird nach Stück eingebautem,
angeschlossenem Straßenablauf.
Menge: 2,000 Stüc

#### 10.80 Oberflächenwiederherstellung Die Wiederherstellung des Oberbaus umfasst sämtliche zur endgültigen Wiederherstellung erforderlichen Arbeiten, beginnend ab Oberkante Leitungsgraben- bzw. Baugrubenverfüllung. Oberflächenwiederherstellung hat grundsätzlich im direkten Anschluss an die Verfüllarbeiten zu erfolgen. Vorläufige provisorische Wiederherstellungen sind nur auf Anordnung des AG vorzunehmen. Art und Stärke der Befestigung müssen den örtlichen Verkehrsanforderungen entsprechen und sind mit dem AG abzustimmen. Ungebundene Befestigungen sind nur in Ausnahmefällen zugelassen. Bei der Wiederherstellung von Asphaltflächen im Bereich der Landeshauptstadt Hannover sind Kreuzfugen unzulässig, der Mehraufwand ist entsprechenden in die Einheitspreis einzurechnen. Der AN hat grundsätzlich sämtliche Baustoffe, die über die im Baustellenbereich gelagerten Baustoffe hinaus gehen zu liefern. Die seitlich gelagerten Baustoffe gehen mit der Auftragserteilung in den Verantwortungsbereich des AN über. Baustoffe, die abhanden kommen oder durch unsachgemäße Behandlung unbrauchbar werden, hat der AN zu ersetzen. Ersatzbaustoffe wie Pflaster oder Platten müssen in ihrer Qualität, Beschaffenheit, Form, Farbgebung und Struktur dem vorgefunden Material entsprechen. Ersatzmaterial ist in zusammenhängenden Flächen einzubauen. Die Lieferanten von Baustoffen müssen in der Liste der Gütezeicheninhaber verzeichnet sein. Betonwaren, Klinker, Schüttgüter und Asphaltmischgüter müssen den zusätzlichen technischen Anforderungen der zuständigen Stadt / Gemeinde entsprechen. Die Preise für die Lieferung von Ersatzmaterial wie Bordsteine und Pflastermaterial verstehen sich einschließlich Transport zur Baustelle. Der Transport von Sonderbaustoffen, die auf Anforderung des AG von den in den Zusätzlich Technischen Vertragbedigungen (ZTV) Lagerplätzen bezogen werden, wird nicht gesondert vergütet. Weitere Details zur Oberflächenwiederherstellung sind ebenfalls in den Zusätzlich Technischen Vertragbedigungen zu finden.

##### 10.80.20 Vorbereitende Arbeiten

**10.80.20.01 Planum regulieren**
StL-Nr. 210802001
Erdplanum in Fahrbahnflächen und befestigten
Nebenanlagen profilgerecht herstellen / regulieren.
Das Planum ist ggf. unter Hinzufügung von Sand oder
Kies standfest ebenflächig auf Sollhöhe +/- 2 cm zu
erstellen, maschinell zu verdichten Verformungsmodul >=
 EV2 45 MN/m2, mit Verdichtungsnachweis, nach ZTV
E-StB. Baugruben von Versorgungsleitungen,
Schachtanlagen u. ä. sind besonders sorgfältig
nachzuverdichten.

Abrechnungseinheit: m2 planregulierte Fläche.
Menge: 1364,640 m²

##### 10.80.40 Anforderungen an das Baustoffgemisch nach TL SoB-StB, sowie der ZTV SoB-StB.

**10.80.40.06 Schottertragschicht einschl. Material, D:>10 - 20 cm**
StL-Nr. 210804006
Schottertragschicht aus Brechkorngemisch lagenweise
verdichtet herstellen.
Das Brechkorngemisch ist auf das hergestellte Erdplanum
 in der angegebenen Stärke  profilgemäß einzubringen
und zu verdichten. Einschl. Lieferung Brechkorngemisch.
Körnung: 0/32 mm; Einbaustärke: : >10 ... 20 cm
Verdichtungsgrad: gemäß ZTV SoB-StB

Abgerechnet wird nach Kubikmeter eingebautem
 Schottertragschichtmaterial.
Menge: 101,857 m³

##### 10.80.70 Asphalttragschichten gemäß ZTV Asphalt-StB und TL Asphalt-StB Zusätzlich zur allgemeinen Bauüberwachung des AG erfolgt eine Überprüfung der Einbaudicken durch Bohrungen. Minderdicken einer bituminösen Tragschicht können durch Mehrdicken der darüber liegenden bituminösen Decke ausgeglichen werden. Dabei werden die Einheitspreise der bituminösen Tragschicht zugrunde gelegt. Bei Mindereinbau von mehr als 25 % ist die vertragswidrige Leistung durch eine mängelfreie zu ersetzen. Bei dem Einbau ist ein maximaler Anteil von 30% Ausbauasphalt erlaubt.

**10.80.70.02 Asphalttragschicht, AC 32 TN oder TS, D <= 10 cm**
StL-Nr. 210807002
Asphalttragschicht maschinell einbauen und verdichten.
Anschlussflächen, die maschinell nicht erreicht werden,
 sind von Hand einzubauen und in den Einheitspreis
einzurechnen.

Mischgutart: TN oder TS
Bindemittel: 70/100  oder 50/70
Körnung 0/32
Ausbauasphalt: maximal 30% Gewichtsanteil
Einbaustärke: <= 10 cm in verdichtetem Zustand
Abgerechnet wird nach Kubikmeter eingebautem Asphalt.
Menge: 2,260 m³

##### 10.80.80 Asphaltdeckschichten gemäß ZTV Asphalt-StB und TL Asphalt-StB Zusätzlich zur allgemeinen Bauüberwachung des AG erfolgt eine Überprüfung der Einbaudicken durch Bohrungen. Bei Mindereinbau um mehr als 30 % ist die vertragswidrige Leistung durch eine mängelfreie zu ersetzen. Es ist kein Einbau von Ausbauasphalt erlaubt.

**10.80.80.06 Gussasphalt, MA 8 N, D <= 2,7 cm**
StL-Nr. 210808006
Bit. Deckschicht aus Gussasphalt, ein-, bzw.
zweischichtig herstellen, liefern, maschinell bzw.. von
 Hand  profilgemäß ebenflächig und fugenlos einbauen.
Zusätzlich leicht bindemittelumhüllten Edelsplitt der
Körnung 2/5 mm liefern und auf die noch heisse Decke
gleichmäßig verteilt aufbringen, mit Nocken- oder
Glattmantelwalze einwalzen. Die Fusswege, wie vor
absplitten, bzw. Brechsand  der Körnung 0,6 / 2mm
liefern, auf die noch Decke gleichmäßig verteilt
aufbringen und abreiben.Die Trag-, bzw. Binderschicht
vorher von allen Verunreinigungen gründlich säubern.
Einschließlich aller Nebenleistungen
Mischgutart: MA 8 N
Bindemittel: 30/45 mit viskositätsverändernden Zusätzen
 Einbaustärke: <=2,7 cm
Körnung 0/8
Abgerechnet wird nach Quadratmeter eingebautem
Gussasphalt.
Menge: 2,040 m²

**10.80.80.07 Gussasphalt, MA 11 S, D > 2,7 - 3,5 cm**
StL-Nr. 210808007
Bit. Deckschicht aus Gussasphalt, ein-, bzw.
zweischichtig herstellen, liefern, maschinell bzw.. von
 Hand  profilgemäß ebenflächig und fugenlos einbauen.
Zusätzlich leicht bindemittelumhüllten Edelsplitt der
Körnung 2/5 mm liefern und auf die noch heisse Decke
gleichmäßig verteilt aufbringen, mit Nocken- oder
Glattmantelwalze einwalzen. Die Fusswege, wie vor
absplitten, bzw. Brechsand  der Körnung 0,6 / 2mm
liefern, auf die noch Decke gleichmäßig verteilt
aufbringen und abreiben.Die Trag-, bzw. Binderschicht
vorher von allen Verunreinigungen gründlich säubern.
Einschließlich aller Nebenleistungen
Mischgutart: MA 11 S
Bindemittel: 30/45 mit viskositätsverändernden Zusätzen
 Körnung 0/11
Einbaustärke:>=2,7 ...3,5 cm
Abgerechnet wird nach Quadratmeter eingebautem
Gussasphalt.
Menge: 35,640 m²

**10.80.80.11 Fugen an Gussasphaltdecken**
StL-Nr. 210808011
Fugen zwischen der neuen Gussasphaltdecke und dem alten
 Belag sowie an Einbauten und Randeinfassungen
herstellen, beim Verlegen des Gussasphaltes ist ein
Schleppeisen zwischen den Einfassungen und Einbauten 6
- 10 mm einzulegen oder die Fuge ist mit einem
geeignetem Werkzeug bis zur Tragschicht vollständig
aufzuweiten. Die Fuge ist mit einer bituminösen
Fugenvergussmasse zu vergießen.

Abgerechnet wird nach Meter vergossener Fuge.
Menge: 51,800 m

##### 10.80.90 Pflasterdeckschicht gemäß ZTV Pflaster-StB und TL Pflaster-StB Alle Pflasterschnitte sind im Nassschnitt auszuführen. Pflasterschnitte an Einbauten und Aussparungen <= 1m² sind in den Einheitspreis einzurechnen. Alle Pflastersteine im Baustellenbereich lagernd. Die Abrechnung von Großpflaster, Kleinpflaster und Mosaikpflaster erfolgt nur, wenn das eingebaute Material aus Natur-oder Schlackenstein besteht. Die Lieferung ist nicht Gegenstand der folgenden Positionen. In die Einheitspreise ist das Laden und der Transport zum Einbauort innerhalb der Baustelle einzurechnen.

**10.80.90.01 Großpflaster in Kies setzen**
StL-Nr. 210809001
Großpflaster aller Art in verschiedenen Formaten, im
Baustellenbereich lagernd, einschl. Bettung  auf
vorhandener Tragschicht profilgemäß im angegebenen
Muster herstellen, bis zur Standfestigkeit rammen.
Einfegen bzw, Einschlämmen der Fugen  mit Brechsand.
Lieferung aller Baustoffe, außer Pflastersteine.
 Pflastestärke: > 12cm
Bettungsmaterial gem.  TL Pflaster-StB
 Fugenmaterial: Brechsand Splitt Gemisch 0/5 mm
 Fugenbreite:  > 8 ...15 mm  bzw. an vorhandenem
Fugenbild anzupassen
 Bettungstärke: 3 - 4 cm in verdichtetem Zustand.
Einbaudicke gemäß Vorgaben des Baulastträgers.

 Abgerechnet wird nach Quadratmeter gesetztem
Großpflaster
Menge: 41,600 m²

**10.80.90.12 Beton-/ Klinkerpflaster in Kies / Splitt setzen**
StL-Nr. 210809012
Pflaster aus Beton-/ Klinker-, Rechteck- oder
Verbundsteine aller Formate, im Baustellenbereich
lagernd, einschl. Bettungsmaterial profilgemäß in der
vorgefunden Bauweise oder nach Vorgabe des AG
herstellen. Randsteine des Pflasters an den Einbauten,
Aussparungen usw. maschinell und scharfkantig und in
ganzer Stärke schneiden. Pflasterschnitte an Einbauten
<= 1m² sind in den Einheitspreis einzurechnen.
Abmessungen der Randsteine >= 1/2 Stein. Auf Anweisung
 erfolgt das Zuarbeiten durch Auspflasterung der
Restflächen mit in Zementmörtel gesetzten
Mosaiksteinen. Die Anpflasterung wird nicht gesondert
vergütet. Einschlämmen, Abrammen bzw. Abrütteln des
Pflasters. Lieferung aller Baustoffe, außer
Pflastersteine.
Pflasterstärke: <= 10 cm
 Bettungsmaterial gem.  TL Pflaster-StB
 Fugenmaterial: gem.  TL Pflaster-StB
 Bettungdicke: 3 - 4 cm in verdichtetem Zustand.
Einbaudicke gemäß Vorgaben des Baulastträgers.

Abgerechnet wird nach Quadratmeter gesetztem Pflaster.
Menge: 171,920 m²

**10.80.90.14 Beton-/ Klinkerpflaster regulieren**
StL-Nr. 210809014
Pflaster aus Beton-/ Klinker-, Rechteck- oder
Verbundsteinen aller Formate, regulieren (umpflastern).
 Pflaster aufnehmen, reinigen, im Baustellenbereich
lagern, Planum herstellen, Bettungsmaterial in
erforderlicher Stärke einbringen, gelagertes Pflaster
neu verlegen, Einfegen bzw, Einschlämmen der Fugen.
Lieferung aller Baustoffe, außer Pflastersteine. Nicht
wiederverwendbare Steine sind  durch den AN von der
Baustelle zu entfernen und einer Verwertung zuzuführen.
Pflasterstärke: <= 10 cm
Bettungsmaterial gem.  TL Pflaster-StB
 Fugenmaterial: gem.  TL Pflaster-StB
Bettungstärke: 3 - 4 cm in verdichtetem Zustand.
Einbaudicke gemäß Vorgaben des Baulastträgers.

Abgerechnet wird nach Quadratmeter reguliertem
Pflaster.
Menge: 91,760 m²

**10.80.90.18 Pflastersteine schneiden**
StL-Nr. 210809018
Pflastersteine aller Art und Formate an Einbauten und
Aussparungen über 1 m² Einzelfläche, sowie an runden
und schrägen Kanten (z.B. Randeinfassungen,
Grundstücksgrenzen), maschinell, scharfkantig in ganzer
 Stärke schneiden.
 Pflasterstärke: <= 12 cm
Alle Pflasterschnitte sind im Nassschnitt auszuführen.

Abgerechnet wird nach Meter Schnittlänge.
Menge: 0,100 m

#### 10.81 Plattenbeläge gemäß ZTV Pflaster-StB und TL Pflaster-StB, TL-Fug Alle Plattenschnitte sind im Nassschnitt auszuführen. Plattenschnitte an Einbauten und Aussparrungen <= 1m² sind in den Einheitspreis einzurechnen. Pflastern von Rechteckpflaster-Ausgleichsflächen die unter 1m² übermessen Alle Platten und Pflastersteine im Baustellenbereich lagernd. Die Lieferung ist nicht Gegenstand der folgenden Positionen. In die Einheitspreise ist das Laden und der Transport zum Einbauort innerhalb der Baustelle einzurechnen.

##### 10.81.00 Kein Text vorhanden.

**10.81.00.02 Platten in Kies verlegen, 30 - 50 cm Kantenlänge**
StL-Nr. 210810002
Betonplatten,30-50 cm Kantenlänge, im Baustellenbereich
 lagernd, einschl. Bettungsmaterial profilgemäß in der
vorgefunden Bauweise oder nach Vorgabe des AG
herstellen. Das Zuarbeiten von Gehwegplatten aus Beton
an runde oder schräge Kanten, Einbauten, Aussparungen
usw. erfolgt grundsätzlich durch Auspflastern der
Restfläche mit Betonrechteckpflaster entsprechender
Stärke, wobei die Randsteine des Pflasters an den
Einbauten, Aussparungen usw. ggf. maschinell und
scharfkantig und in ganzer Stärke zu schneiden sind.
Abmessungen der Randsteine >= 1/2 Platte bzw. Stein.
Auf Anweisung  erfolgt das Zuarbeiten durch
Auspflasterung der Restflächen mit in Zementmörtel
gesetzten Mosaiksteinen.
Die Anpflasterung wird nicht gesondert vergütet.
Einschlämmen, Abrammen bzw. Abrütteln des Pflasters.
Lieferung aller Baustoffe, außer  Betonplatten und
Pflastersteine.
Plattenstärke: < = 10 cm
 Bettungsmaterial gem.  TL Pflaster-StB
 Fugenmaterial: gem. TL Pflaster-StB
Bettungdicke: 3 - 4 cm in verdichtetem Zustand.
Einbaudicke gemäß Vorgaben des Baulastträgers.

Abgerechnet wird nach Quadratmeter verlegter Platten.
Menge: 597,440 m²

**10.81.00.08 Betonplatten regulieren, 30 - 50 cm Kantenlänge**
StL-Nr. 210810008
Betonplatten mit Kantenlänge >  30 ... 50 cm regulieren
 (umpflastern), Platten aufnehmen, reinigen, im
Baustellenbereich lagern, Planum herstellen,
Bettungsmaterial in erforderlicher Stärke einbringen,
gelagerte Platten neu verlegen, Einfegen bzw,
Einschlämmen der Fugen.  Lieferung aller Baustoffe,
außer Platten und Pflastersteine. Nicht
wiederverwendbares Material ist  durch den AN von der
Baustelle zu entfernen und einer Verwertung zuzuführen.
Plattenstärke: <=10 cm
Bettungsmaterial gem.  TL Pflaster-StB
Fugenmaterial: gem.  TL Pflaster-StB
Bettungdicke: 3 - 4 cm in verdichtetem Zustand.
 Einbaudicke gemäß Vorgaben des Baulastträgers.

Abgerechnet wird nach Quadratmeter regulierter
Plattenbefestigung.
Menge: 494,800 m²

##### 10.81.30

**10.81.30.01 Kappen regulieren**
StL-Nr. 210813001
Kappen (Gas, Wasser, Fernwärme u.a.) in Fahrbahnen und
Nebenanlagen höhengerecht regulieren. Das Erdplanum
ausgleichen und sorgfältig nachverdichten. Die
Unterlagsplatten in Sandbettung fest verlegen, die
Kappen setzen und mit dem Einbau der
Oberflächenbefestigung gegen seitliches Verschieben
sichern, einschließlich dem eventuellen Fugenverguss.
Herstellung  und Lieferung aller Materialien

Abgerechnet wird nach Stück regulierter Kappe.
Menge: 5,000 Stüc

##### 10.81.50 Ersatzbaustoffe, Betonpflastersteine, Betonplatten, Klinkerpflastersteine, Bordsteine, etc. gemäß TL Pflaster-StB und oder nach den Vorgaben des Straßenbaulastträgers liefern.

**10.81.50.01 Betonbordstein liefern, Breite 10 - 19 cm**
StL-Nr. 210815001
Bordstein liefern und im Baustellenbereich lagern.
Material: Beton; Breite: 10 ... 19 cm

Abgerechnet wird nach Meter geliefertem Bordstein.
Menge: 0,000 m

**10.81.50.09 Betonstein-/ Verbundpflaster liefern, Pflasterstärke 6 - 10 cm**
StL-Nr. 210815009
Betonstein-/ Verbundpflaster aller Formate liefern und
im Baustellenbereich lagern. Die Materialgüte ist nach
den einschlägigen Vorschriften  einzuhalten.
Steinstärke  6...10 cm

Abgerechnet wird nach Quadratmeter geliefertem
Pflaster.
Menge: 41,450 m²

**10.81.50.16 Betonplatten liefern, Kantenlänge 30 - 50 cm**
StL-Nr. 210815016
Betonplatten aller Formate liefern und im
Baustellenbereich lagern.
Plattenstärke: < = 10 cm
Kantenlänge > 30 ... 50 cm
Menge: 140,000 m²

##### 10.81.60 Gärtnerische Arbeiten Die Pflanzen der nachstehenden Positionen sind zu liefern und in die vorbereiteten Pflanzenflächen zu pflanzen. Die Leistungen verstehen sich einschließlich der Herstellung und Verfüllung der Pflanzlöcher in den erforderlichen Abmessungen. Die Pflanzenflächen sind nach der Pflanzung zu säubern, Unrat ist abzufahren.

**10.81.60.01 Oberboden liefern und andecken**
StL-Nr. 210816001
Oberboden liefern und abladen, einschl. verteilen und
andecken auf der Baustelle.
Oberbodenmaterial frei von sichtbaren Verunreinigungen,
 arm an Steinen, frei von Wurzelwerk und Ästen mit
Durchmesser über 2 cm, inkl. Herstellen des Planums
Auftragsdicke: i.M. 30 cm
Abgerechnet wird nach Kubikmeter angedecktem Oberboden.
Menge: 18,390 m³

**10.81.60.13 Rasendecke - Aussaat**
StL-Nr. 210816013
Rasendecke - Aussaat. Vorhandene Fläche profilieren und
 mit Grassamen, 30 g/m² einsäen,  abigeln und
einwalzen. Einschließlich Materiallieferung.
Abgerechnet wird nach Quadratmeter ausgesäter
Rasendecke
Menge: 61,300 m²

##### 10.81.70

**10.81.70.01 Verkehrsschild <= 1 m2 mit Pfosten einbauen**
StL-Nr. 210817001
Verkehrsschild mit Pfosten, inkl. Befestigungsmaterial,
 im Baustellenbereich lagernd, fachgerecht einbauen,
einschl. erforderliche Fundament- und Erdarbeiten.
Fundament aus Beton. Überschüssiges Material ist durch
den AN von der Baustelle zu entfernen und einer
Verwertung zuzuführen.
Schildgröße: <=1,0 m²
Abgerechnet wird nach Stück eingebautem Verkehrsschild.
Menge: 3,000 Stüc

**10.81.70.04 Straßenmöbel / Verkehrseinrichtung einbauen**
StL-Nr. 210817004
Straßenmöbel, im Baustellenbereich lagernd, wie Bänke,
Abfalleimer, Fahrradständer und Verkehrseinrichtungen
wie Begrenzungspfähle, Poller inkl. fachgerecht
einbauen, einschl. Fundament- und Erdarbeiten,
Fundamente aus Beton. Überschüssiges Material ist durch
 den AN von der Baustelle zu entfernen und einer
Verwertung zuzuführen.
Abgerechnet wird nach Stück eingebautem Straßenmöbel
bzw. Verkehrseinrichtung.
Menge: 3,000 Stüc

#### 10.90

##### 10.90.10 Vorbemerkungen Stundensätze Arbeiten, welche nicht in den Positionen erfasst sind und gegen Nachweis, auf Anordnung des AG, zur Ausführung kommen.Der Nachweis muss dem AG spätestens am dritten Werktag nach Ausführung der Arbeiten zur Prüfung und Bestätigung vorliegen. Verspätet vorgelegte Nachweise werden nicht anerkannt. Bei Baumaßnahmen bzw. Einsätzen, die komplett im Stundenlohn abgerechnet werden, wird die Arbeitszeit von der Ankunft auf der Baustelle bis zur Abfahrt nach angebrochenen 0,5 Stunden incl. einer Zeitstunde für An- und Abfahrt vergütet.

**10.90.10.40 Spezialfacharbeiter, Arbeitsstunde**
StL-Nr. 110901040
Verrechnungssatz: Spezialfacharbeiter
Abgerechnet wird die Arbeitszeit in Stunden.
Menge: 20,000 Std.

**10.90.10.50 Facharbeiter, Regelarbeitsstunde**
StL-Nr. 110901050
Verrechnungssatz: Facharbeiter
Abgerechnet wird die Arbeitszeit in Stunden.
Menge: 20,000 Std.

### 45 Vorbemerkungen zum Leitungsbau Gas Rohrmaterial: Das Rohrmaterial PN 10/16 für Versorgungsleitungen und Hausanschlüsse (Rohr,- Form- und Verbindungsteile, Dichtungen, Armaturen, Korrosionsschutzmaterial u.a.) wird je nach Anwendungsfall durch den Auftraggeber (AG) oder den Auftragnehmer (AN) kommissioniert und beschafft. Die Zuständigkeit für die Materialplanung (Zusammenstellung des Warenkorbs im Online-System) und der Kostenträger des Materials, ist für die unterschiedlichen Anwendungsfälle (A1, A2, V1, V2) grundsätzlich geregelt. Ausgenommen hiervon sind Bauvorhaben mit einer abweichenden Vereinbarung. Rohrmaterial bis einschließlich DN 300 für Versorgungsleitungen wird vom AN auf Grundlage der Projektzeichnung in den Online-Systemen unseres Partners für Materiallogistik kommissioniert und bedarfsgerecht zur Baustellenlieferung abgerufen. Kostenträger ist der AG. Rohrmaterial größer DN 300 wird vom AG kommissioniert und zur Baustelle geliefert. Kostenträger ist der AG. Grundlage ist das Dokument "Materialbeschaffung für Versorgungsleitungen und Netzanschlüsse". Hausanschlussmaterialien bis einschließlich DN 50 sind vom AN zu beschaffen und in die Leistungspositionen 45211010 bis 45211080 einzurechnen. Kostenträger ist der AN. Grundlage ist das Dokument "Materialstandard Netzanschluss Gas". Anwendungsfälle für die Kommissionierung und Beschaffung Beistellung/ Eigenbeschaffung von Rohr- und Netzanschlussmaterialien: Fall A1_Netzanschlüsse Gas bis DN 50: Materialplanung durch AN; Eigenbeschaffung durch AN; Lieferant: frei wählbar Fall A2_Netzanschlüsse Gas größer DN 50: Materialkommissionierung durch AN (Online-System) Materialbeistellung durch den AG; Lieferant: Partner für Materiallogistik des AG Fall V1_Versorgungsleitung Gas bis DN 300: Materialkommissionierung durch AN (Online-System) Materialbeistellung durch den AG; Lieferant: Partner für Materiallogis-tik des AG Fall V2_Versorgungsleitung Gas größer DN 300: Materialplanung durch AG; Materialbeistellung durch den AG Rohrlegung: Die für die Rohrlegung erforderlichen Geräte und Werkzeuge, Schweiß- und Heizstoffe sowie Hilfsmittel hat der Auftragnehmer (AN) zu stellen. Das Reinigen des Rohrmaterials vor dem Einbau ist Nebenleistung. Oberhalb der erdverlegten Rohrleitungen ist in einem Abstand von 0,3 m bis 0,4 m Trassenwarnband einzubauen. Die Abrechnung erfolgt nach Längenmaß der Rohrleitungen, einschließlich aller Rohrleitungsteile, gemessen in der Mittelachse. Rohrverbindungen, Formstücke und Armaturen werden übermessen. Das Herstellen von Rohrverbindungen, ausgenommen Schweißverbindungen, wird nicht besonders vergütet. Korrosionsschutz und Schweißarbeiten: Umhüllungsarbeiten dürfen nur von Personen ausgeführt werden, die einen Umhüllungsausweis nach DVGW-Regelwerk GW 15 besitzen. Der Außenschutz an metallischen Rohrmaterialien ist generell vor dem Verfüllen der Leitungszone mit einem Hochspannungsprüfgerät unter Beachtung der Umhüllungsstärke zu prüfen. Das Ausbessern des herstellerseitigen Innen- und Außenschutzes ist Nebenleistung. Alle nichtumhüllten Rohrleitungsteile/ -materialien sind entsprechend auf der Baustelle zu umhüllen, gleiches gilt auch für alle freigelegten Leitungsteile. Der Korrosionsschutz-Einspeiseversuch und ggf. die KKS-Intensivmessungen werden grundsätzlich durch den AG durchgeführt. Stillstandszeiten, die ursächlich durch den Korrosionsschutz-Einspeiseversuch und ggf. durch die KKS-Intensivmessungen entstehen, werden durch den AG nicht vergütet. Schweißarbeiten an Rohrleitungen durch den AN dürfen nur im Rahmen folgender Festlegungen ausgeführt werden: 1.Grundsätzlich findet das Lichtbogenhandschweißen für metallische Rohrwerkstoffe Anwendung. Auf Anweisung des AG können auch andere Schweißverfahren eingesetzt werden. Besonders zu beachten ist das DVGW-Regelwerk GW 350. 2.Schweißarbeiten an duktilen Rohrmaterialien sind mit dem AG gesondert abzustimmen. 3.Für Schweißungen an Rohrmaterialien aus Kunststoff werden Heizelementstumpf- und Heizwendelschweißverfahren eingesetzt. 4.Gültige Prüfbescheinigungen nach EN 287/2004 ISO 9606-1 (Stahl), Anforderungen unter Baustellenbedingungen nach DVGW-Regelwerk GW 350 erfüllt, bzw. DVGW-Regelwerk GW 330 (PE) sind vor Arbeitsbeginn unaufgefordert dem AG vorzulegen. Der AG führt eine Überprüfung der Schweißverbindungen stichprobenartig durch. Beanstandete Schweißverbindungen sind auf Kosten des AN nachzubessern bzw. durch einwandfreie Schweißverbindungen zu ersetzen. Die Aufwendungen für zusätzliche Überprüfungen beanstandeter und nachgebesserter Schweißverbindungen gehen zu Lasten des AN. Prüfungen an PE-Schweißverbindungen erfolgen durch Entnahme von Schweißverbindungen aus der laufenden Baumaßnahme, die durch den AG zerstörend geprüft werden. Die Probenahme ist durch den AN nach Maßgabe des AG durchzuführen. Eine gesonderte Vergütung erfolgt hierfür nicht. Die Kosten der Prüfung trägt der AG. Bei unzureichenden Prüfergebnissen behält sich der AG vor, den Prüfumfang zu erhöhen und/oder die Auswechselung des eingesetzten Schweißers auf Kosten des AN zu fordern. Arbeiten an gasführenden Leitungen: Diese Arbeiten, einschließlich Schweiß- und Feuerarbeiten, dürfen nur nach Abstimmung und erfolgter Freigabe durch den Baubeauftragten des AG unter Aufsicht fachkundiger, erfahrener und qualifizierter Personen des AN ausgeführt werden, wobei durch den Einsatz von geeigneten Geräten der Gasaustritt so gering wie möglich zu halten ist. Der AN hat für diese Arbeiten geeignetes, zuverlässiges und unterwiesenes Personal in ausreichender Anzahl einzusetzen. Werkzeug, insbesondere funkenfreie und ex-geschützte Geräte sowie Feuerlöscher sind in ausreichender Anzahl vorzuhalten. Schweißarbeiten an den ND- und MD-Leitungen dürfen ohne Druckabsenkung, an HD-Leitungen nur mit Druckabsenkung durch den AG auf ca. 1 bar ausgeführt werden. Netzabsperrarmaturen dürfen nur von Mitarbeitern des AG betätigt werden. Im Ausnahmefall kann der AG geeignete Mitarbeiter des AN beauftragen.

#### 45.13

##### 45.13.40

**45.13.40.20 Trennschnitte Stahl DN > 80 - <= 150**
StL-Nr. 245134020
Rohrtrennschnitte ausführen
Fachgerechtes Trennen von Rohrmaterialien aus Stahl DN
> 80 -  <= 150, entsprechend den  Verlegeanleitungen
In die Einheitspreise ist das Nachbehandeln der
Schnittflächen sowie alle Nebenleistungen einzurechnen
Abrechnung: Stück Trennschnitt
Menge: 2,000 Stüc

### 62 Vorbemerkungen Kabelschutzrohrlegung: Legung/Einbau von Rohrbögen,sowie die Anfertigung von Rohrpassstücken werden nicht gesondert vergütet und sind in den Einheitspreisen der Rohrlegungsposition einzurechnen. Kabelschutzrohrenden sind unverzüglich nach der Legung mit Verschlußstopfen zu verschließen, dies wird nicht gesondert vergütet und ist in den Einheitspreisen der Rohrlegungsposition einzurechnen Grundsätzlich werden alle durch den AN gelegten Leerrohre vom AN kalibriert (gemäß des Dokuments "Kalibrierung von Kabelschutzrohrsystemen" / "Prüfprotokoll Kalibrierung"). Der Aufwand für die Kalibrierung und die Vorhaltung der benötigen Prüfzylinder ist in den "Rohrlegungspositionen" einzurechnen. Die Kalibrierung von Kabelschutzrohre bis PE-HD 63, Mehrfachrohre und Mikrorohre werden nur auf Veranlassung des AG durchgeführt und gemäß gültigem Leistungsverzeichnis vergütet. Kabellegung: Grundsätzlich hat der AN für das Legen von Kabel alle benötigten Hilfsmittel (wie Böcke, Wellen, Winde, Rollen, Einführhülse, etc.) beizustellen und diese in die Einheitspreise einzurechnen. Ausgenommen hiervon sind Kabellegungen im Mittelspannungsbereich, die im Dreierbund aus Einzeladern gelegt werden, bei deren Legung die Kabelwagen / Kabelzugboxen vom AG gestellt werden. Beim Einsatz von Kabelwinden müssen diese mit einer automatischen Zugkraftauslösung versehen sein. Die beim Ziehen aufgetretenen Kräfte sind mit einem Schreiber nachzuweisen und dem AG zur Verfügung zu stellen. Neuverlegte Kabel sind fachgerecht vor Eindringen von Feuchtigkeit zu schützen. Diese hierfür erforderlichen Maßnahmen werden nicht gesondert vergütet und sind in den Einheitspreisen der Leistungspositionen für Kabellegungen einzurechnen. Kabelschächte: Das Öffnen der Kabelschächte für Prüf-, Kabellegungs- und Reparaturarbeiten wird gemäß gültigem Leistungsverzeichnis vergütet, aber je Tätigkeit am Kabelschacht und Projekt nur einmal. Vorbemerkungen zu den Positionen Mikrorohr- / Glasfaser - Hausanschluss: Die Arbeiten sind fachgerecht nach den anerkannten Regeln der Technik auszuführen, Vorgaben der Hersteller sind zu beachten. Ausführungsunterlagen werden grundsätzlich am Standort des AG übergeben.Mikrorohrverbände sind mit einer Rohrschere zu schneiden und mit einem Abmantelungsmesser mit Gleitschuh abzusetzen. Die Mikrorohre sind mit einem speed-pipe Schneider, belegte Mikrorohre sind mit einem MKR-Schneider zu schneiden. Mikrorohrverbindungs- und Übergangsmuffen sind nach erfolgter Montage fachgerecht abzulegen. Die Montagestelle ist nach erfolgter Montage zu säubern und ein Foto des Mikrorohr - Hausanschlusses zu erstellen. Das Foto ist per Mail innerhalb von 1 Woche zu übergeben.

#### 62.21 Rohr- und Kabellegung

##### 62.21.00 Kein Text vorhanden.

**62.21.00.14 Kabelschutzrohr bis 160mm Steckmuffe**
StL-Nr. 262210014
Kabelschutzrohr aus PVC hart DIN 8061/8062, Maße DIN
16873, Länge 6 m, mit einseitig angeformter Muffe,
Nenn- Außendurchmesser bis 160 mm, mit Steckmuffe, vom
AG beigestellt, einbauen.
Menge: 5516,000 m

##### 62.21.10 Kein Text vorhanden.

**62.21.10.10 Kabel Gr.1, d <=30 mm verlegen**
StL-Nr. 262211010
Kabel der Gruppe 1, mit einem Durchmesser < =30 mm in
vorhandene Rohre einziehen/ im offenen Graben verlegen
Menge: 120,000 m

**62.21.10.12 Kabel Gr.2, d >30 bis =65 mm verlegen**
StL-Nr. 262211012
Kabel der Gruppe 2, mit einem Durchmesser >30 bis =65
mm in vorhandene Rohre einziehen/ im offenen Graben
verlegen
Menge: 1395,000 m

**62.21.10.16 Kabel Gr.3, Einleiterkabel gebündelt verlegen**
StL-Nr. 262211016
Kabel der Gruppe 3, Einleiterkabel gebündelt
(Dreierbund) in vorhandenes Rohr einziehen/im offenen
Graben verlegen
Menge: 1720,000 m

#### 62.23 Prüfung

##### 62.23.10 Kein Text vorhanden.

**62.23.10.10 Vorhandene Rohranlage prüfen**
StL-Nr. 262231010
Vorhandene Rohranlage mit vom AG vorgegebenen Kaliber/
Reinigungsbürste auf Durchgängigkeit prüfen
Menge: 1068,000 m

#### 62.26 Transporte

##### 62.26.10 Kein Text vorhanden.

**62.26.10.10 Materialtransport auf Anweisung des AG**
StL-Nr. 262261010
Die Pauschale gilt für Materialtransporte aller Art
zwischen einem Lager oder Zulieferer des AG und der
Baustelle, einschließlich der An- und Abfahrt. In dem
Einheitspreis sind auch das Be- und Entladen des
Materials, sowie eventuelle Wartezeiten enthalten.
 Materialtransporte erfolgen nur auf besondere
Anweisung des AG.
Menge: 3,000 Stüc

### 63 Vorbemerkungen Kabeltypen: Montagen an folgenden Kabeltypen sind zu erwarten: Im Mittelspannungsbereich sind Kabel des Typs N(A)KBA, N(A)EKEBA, NAKLEY, NYSEFGbY, N2XS(F)2Y und NA2XS(F)2Y vorhanden. Im Niederspannungsbereich sind die Kabeltypen NKBA, NWA, NKWY, NYCWY, N(A)YY (alle mit Steueradern 2x2,5 mm² oder 2x1,5 mm²), sowie NAKLEY und Aluwellmantelkabel vorhanden. Erfahrungen mit der Montage vorgenannter Kabeltypen sind nachzuweisen. Arbeiten unter Spannung: Grundsätzlich sind die Montagen im Niederspannungsbereich als "Arbeiten unter Spannung" auszuführen. Sollte es aus Auftragnehmersicht Gründe geben, die das Arbeiten im im spannungsfreien Zustand erfordern, so sind diese dem AG schriftlich mitzuteilen.Bei Arbeiten im spannungsfreien Zustand ist mit Wartezeiten für die erforderlichen Schalthandlungen zu rechnen. Diese Wartezeiten sowie die Aufwendungen für die Bestimmung von Drehfeldern und Phasengleichheit und das Vorhalten der erforderlichen Messgeräte sind in den Einheitspreisen der betreffenden Leistungspositionen einzurechnen. Materialbeistellung: Kleinmaterialien wie Schrauben, Scheiben, Muttern, Federringe und Dübel sind vom AN zu liefern und in den jeweiligen Einheitspreisen einzurechnen. Hilfs- und Betriebsstoffe wie zum Beispiel Reinigungsflüssigkeiten, Lötmittel, Lot, Flüssiggas, Putzlappen und Bindemittel etc., sind vom Auftragnehmer (AN) zu liefern und in den Einheitspreisen einzurechnen. Montagen: Bei der Montage von Endverschlüssen, ist die erste Schelle vor den Endverschlüssen Bestandteil der Endverschlussmontage. Die Montage dieser Schelle wird nicht gesondert vergütet und ist in den Einheitspreisen der jeweiligen Leistungspositionen einzurechnen Das, zum Zwecke der Montagen notwendige Aufnehmen und Wiederverlegen der Kabel im Bereich des Montageortes wird nicht gesondert vergütet und ist in den Einheitspreisen der jeweiligen Leitungspositionen einzurechnen.

#### 63.23 Montage von 6/10-kV Verbindungsmuffe/ Übergangsverbindungsmuffe und Endverschluss

##### 63.23.10 Montage von 6/10-kV Verbindungsmuffe/ Übergangsverbindungsmuffe

**63.23.10.14 10kV-VM je Ader bis 150mm² Heißschrumpf**
StL-Nr. 263231014
10 kV-Verbindungsmuffe für geschirmte
Einleiter-Kunststoffkabel in Heißschrumpftechnik
montieren. Leiterquerschnitt bis 150mm². Für die
Abrechnung maßgeblich ist das Kabel mit dem größeren
Leiterquerschnitt. Montagematerial wird vom AG
beigestellt
Menge: 27,000 Stüc

**63.23.10.18 10kV-ÜM -150mm² Heißschrumpf**
StL-Nr. 263231018
10 kV-Übergangsmuffe zur Verbindung von
papierisolierten Dreileiter- bzw. Dreimantelkabel mit
kunststoffisolierten Einleiterkabel in
Heißschrumpftechnik montieren. Leiterquerschnitt bis
150mm². Für die Abrechnung maßgeblich  ist das Kabel
mit dem größeren Leiterquerschnitt. Montagematerial
wird vom AG beigestellt
Menge: 1,000 Stüc

#### 63.24 Montage von 0,6/1 kV-Verbindungsmuffe, Abzweigmuffe, Endverschluss und Hausanschlusskasten

##### 63.24.10 Montage von 0,6/1 kV-Verbindungsmuffe/ Übergangsverbindungsmuffe

**63.24.10.14 VM bis 4x150mm² + 2x1,5mm²**
StL-Nr. 263241014
0,6/1 kV-Verbindungsmuffe zur Verbindung von
kunststoffisolierten Drei-oder Vierleiterkabel bis
4x150mm² + 2x1,5mm² in Schrumpftechnik montieren.
Montagematerial wird vom AG beigestellt
Menge: 2,000 Stüc

##### 63.24.20 Kein Text vorhanden.

**63.24.20.14 AM 4x150mm²/Abz.- 4x35/7x4mm²**
StL-Nr. 263242014
0,6/1 kV-Abzweigmuffe für Netzkabel bis 4x150mm² +
2x1,5mm²/Abzweig bis 4x35mm² bzw. Abzweig 7x4mm² in
Gießharztechnik montieren. Montagematerial wird vom AG
beigestellt
Menge: 14,000 Stüc

**63.24.20.16 AM 4x150mm²/Abz.- 4x70mm²**
StL-Nr. 263242016
0,6/1 kV-Abzweigmuffe für Netzkabel bis 4x150mm² +
2x1,5mm²/ Abzweig bis 4x70mm² in Gießharztechnik
montieren. Montagematerial wird vom AG beigestellt
Menge: 1,000 Stüc

##### 63.24.40 Montage 0,6/1kV-Endverschluss

**63.24.40.14 Montage 0,6/1kV-EV bis 4x150mm²+2x1,5mm²**
StL-Nr. 263244014
Montage eines 0,6/1-kV-Endenabschluss für
kunststoffisolierten Drei-oder Vierleiterkabel bis
4x150mm² + 2x1,5mm². Montagematerial wird vom AG
beigestellt
Menge: 27,000 Stüc

##### 63.24.50 Demontage von Endenabschluss

**63.24.50.10 Demontage von Endenabschlüssen 1-30 kV**
StL-Nr. 263245010
Demontage von Endenabschlüssen von 1-kV-, 10-kV-, 20kV-
 bzw. 30-kV- incl. Verkappen von Kabelenden.
Montagematerial wird vom AG beigestellt
Menge: 15,000 Stüc

#### 63.25 0,6/1-kV-Kabelverteilerschränken stellen/auswechseln/demontieren

##### 63.25.10 Kabelverteilerschrank aufstellen

**63.25.10.14 Mon. KVS 6-fach m. Fertigsockel**
StL-Nr. 263251014
Kabelverteilerschrank 6-fach mit Fertigsockel, bzw.
Hausanschlußschrank aufstellen einschl. Schrankerdung
und Schlagen von Kreuzerdern. Montagematerial wird vom
AG beigestellt
Menge: 1,000 Stüc

##### 63.25.30 Kabelverteilerschrank demontieren

**63.25.30.12 Dem. KVS 4-fach m. Fertigsockel**
StL-Nr. 263253012
Demontage Kabelverteilerschrank 4-fach mit
Fertigsockel, bzw. Hausanschlußschrank einschl.
Endverschlüsse, Schrankerdung und Kreuzerdern.
Menge: 1,000 Stüc

### 69

#### 69.20

##### 69.20.30 VorbemerkungenKabeltypen: Montagen an folgenden Kabeltypen sind zu erwarten: Im Mittelspannungsbereich sind Kabel des Typs N(A)KBA, N(A)EKEBA, NAKLEY, NYSEFGbY, N2XS(F)2Y und NA2XS(F)2Y vorhanden. Im Niederspannungsbereich sind die Kabeltypen NKBA, NWA, NKWY, NYCWY, N(A)YY (alle mit Steueradern 2x2,5 mm² oder 2x1,5 mm²), sowie NAKLEY und Aluwellmantelkabel vorhanden. Erfahrungen mit der Montage vorgenannter Kabeltypen sind nachzuweisen. Arbeiten unter Spannung: Grundsätzlich sind die Montagen im Niederspannungsbereich als "Arbeiten unter Spannung" auszuführen. Sollte es aus Auftragnehmersicht Gründe geben, die das Arbeiten im im spannungsfreien Zustand erfordern, so sind diese dem Auftraggeber (AG) schriftlich mitzuteilen. Bei Arbeiten im spannungsfreien Zustand ist mit Wartezeiten für die erforderlichen Schalthandlungen zu rechnen. Diese Wartezeiten sowie die Aufwendungen für die Bestimmung von Drehfeldern und Phasengleichheit und das Vorhalten der erforderlichen Messgeräte sind in den Einheitspreisen einzurechnen. Materialbeistellung: Kleinmaterialien wie Schrauben, Scheiben, Muttern, Federringe und Dübel sind vom AN zu liefern und in den jeweiligen Einheitspreisen einzurechnen. Hilfs- und Betriebsstoffe wie zum Beispiel Reinigungsflüssigkeiten, Lötmittel, Lot, Flüssiggas, Putzlappen und Bindemittel etc., sind vom Auftragnehmer (AN) zu liefern und in den Einheitspreisen einzurechnen. Kabelschutzrohrlegung: Legung/Einbau von Rohrbögen,sowie die Anfertigung von Rohrpassstücken werden nicht gesondert vergütet und sind in den Einheitspreisen einzurechnen. Grundsätzlich werden alle durch den AN gelegten Leerrohre vom AN kalibriert (gemäß des Dokument "Kalibrierung von Kabelschutzrohrsystemen"). Der Aufwand für die Kalibrierung und die Vorhaltung der benötigen Prüfzylinder ist in den Einheitspreisen einzurechnen. Kabellegung: Grundsätzlich hat der AN für das Legen von Kabel alle benötigten Hilfsmittel (wie Böcke, Wellen, Winde, Rollen, Einführhülse, etc.) beizustellen und diese in die Einheitspreise einzurechnen. Ausgenommen hiervon sind Kabellegungen im Mittelspannungsbereich, die im Dreierbund aus Einzeladern gelegt werden, bei deren Legung die Kabelwagen / Kabelzugboxen vom AG gestellt werden. Beim Einsatz von Kabelwinden müssen diese mit einer automatischen Zugkraftauslösung versehen sein. Die beim Ziehen aufgetretenen Kräfte sind mit einem Schreiber nachzuweisen und dem AG zur Verfügung zu stellen. Neuverlegte Kabel sind fachgerecht vor Eindringen von Feuchtigkeit zu schützen. Diese hierfür erforderlichen Maßnahmen werden nicht gesondert vergütet und sind in den Einheitspreisen einzurechnen. Montagen: Bei der Montage von Endverschlüssen, ist die erste Schelle vor den Endverschlüssen Bestandteil der Endverschlussmontage. Die Montage dieser Schelle wird nicht gesondert vergütet und ist in den Einheitspreisen einzurechnen. Das zum Zwecke der Montagen notwendige Aufnehmen und Wiederverlegen der Kabel im Bereich des Montageortes wird nicht gesondert vergütet und ist in den Einheitspreisen einzurechnen.

**69.20.30.10 Neubau / Erneuerung eines Leuchtenanschluss**
StL-Nr. 269203010
Neubau / Erneuerung eines Leuchtenanschluss
 In der Position einzurechnen sind alle
Montagearbeiten, die zur Montage eines
Leuchtenanschluss benötigt werden. Einschließlich der
erforderlichen Endverschlüsse, Anschluss an eine
Versorgungsleitung durch Montage einer Abzweig- bzw.
Verbindungsmuffe, Trennung der vorhandenen
Anschlussleitung an der Versorgungsleitung und
fachgerechtes Verkappen der alten Anschlussleitung.
(Anschlusskabel 7x4mm² bis 4x16mm²). Die Kabellegung
und -befestigung, sowie der Ausbau des alten
Anschlusskabels und das eventuelle Auswechseln des EKM
werden gesondert vergütet. Mit Ausnahme der in den
Vorbemerkungen zum Titel 98392300 beschriebenen
Kleinmaterialien, wird das Montagematerial vom AG
beigestellt.
 Abgerechnet  wird nach Stück neugebauten / erneuerten
Leuchtenanschluss
Menge: 2,000 Stüc

**69.20.30.20 Neubau / Erneuerung eines Strom- Netzanschluss**
StL-Nr. 269203020
Neubau / Erneuerung eines Strom- Netzanschluss.
 In der Position einzurechnen sind alle
Montagearbeiten, die zur Montage eines Strom-
Hausanschluss benötigt werden

Einschließlich der  Montage oder Auswechselung eines
Hausanschlusskasten (bis 100A) incl. aller
erforderlichen Endverschlüsse, Kernbohrung bis DN 100,
Einbau / Auswechselung der Hauseinführung und
Verschließen des Wanddurchbruchs.

Anschluss an eine andere Versorgungsleitung durch
Montage einer Abzweig- bzw. Verbindungsmuffe, Trennung
der vorhandenen Anschlussleitung an der
Versorgungsleitung und fachgerechtes Verkappen der
alten Anschlussleitung..

(Hausanschlusskabel bis 4x70mm²).

Die Kabellegung und -befestigung, sowie die Demontage
des alten Anschlusskabels und weitere  erforderliche
Wanddurchbrüche werden gesondert  vergütet.

Mit Ausnahme der in den Vorbemerkungen zum Titel
98392300 beschriebenen Kleinmaterialien, wird das
Montagematerial vom AG beigestellt.

Abgerechnet  wird nach Stück neugebauten / erneuerten
Hausanschluss
Menge: 21,000 Stüc

##### 69.20.40 Vorbegehungen

**69.20.40.10 Vorbegehung Netzanschlussraum**
StL-Nr. 269204010
Vorbegehung Netzanschlussraum
 Vorbegehen der Netzanschlussräumlichkeiten im Zuge von
 Netzanschlusserneuerung / Hausanschlusskastenwechsel.
Die örtlichen Begebenheiten sind entsprechend der
"Checkliste-Ortsbegehung Hausanschluss Erneuerung" zu
dokumentieren.
 Die Vorbegehung  im Zuge einer Tiefbaumaßnahme soll
unmittelbar nach der Beauftragung, jedoch spätestens
bei Beginn der Baumaßnahme durchgeführt werden. Im
Falle einer notwendigen Änderung des
Hausanschlussraumes oder des Montageortes, darf diese
Feststellung nicht zur Verzögerung des weiteren
Bauablaufs führen. Die Erkenntnisse der Begehung sind
unverzüglich dem zuständigen Vertreter des
Auftraggebers mitzuteilen. Die Position beinhaltet die
Dokumentation, Terminvereinbarungen mit den
Eigentümern, An- und Abfahrt sowie die Festlegung des
alternativen Montageorts, wenn der derzeitige
Montageort  nicht beibehalten werden kann.
 Abgerechnet wird nach Stück Vorbegehung
Menge: 21,000 Stüc

### 90 Kein Text vorhanden.

#### 90.00 Kein Text vorhanden.

##### 90.00.00 Kein Text vorhanden.

**90.00.00.10 Rechteckberechnung Voraufmaßfläche**
StL-Nr. 190000010
Menge: 111,560 qm

**90.00.00.19 Gesamt Voraufmaßfläche**
StL-Nr. 190000019
Menge: 111,560 qm

**90.00.00.20 Rechteckberechnung Endaufmaßfläche**
StL-Nr. 190000020
Menge: 193,400 qm

**90.00.00.29 Gesamt Endaufmaßfläche**
StL-Nr. 190000029
Menge: 193,400 qm

**90.00.00.30 Rückschnittsfläche**
StL-Nr. 190000030
Menge: 81,840 qm

### 98

#### 98.39

##### 98.39.22

**98.39.22.01 Verkehrssicherung und -Lenkung für Rohrgräben**
StL-Nr. 198392201
Verkehrssicherung und Lenkung für Rohrgräben in
Fahrbahnen, Nebenanlagen und nicht öffentlichen
Bereichen ausgenommen Hausanschlussleitungen.
Verkehrssicherung von Baustellen und aller zugehörigen
Baustellenteilen nach den einschlägigen Vorschriften
und Verkehrsbehördlichen Anordnungen einschließlich der
 erforderlichen Verkehrs- und Hinweiszeichen Schutz-
und Sicherheitseinrichtungen aufbauen, vorhalten,
unterhalten und abbauen inkl. der erforderlichen
Betriebskosten (einschließlich vorübergehendem
Entfernen oder Ungültig machen von Verkehrszeichen und
-Leiteinrichtungen).Die Verkehrssicherung und -Lenkung
ist entsprechend dem Baufortschritt anzupassen. Das
Umbauen, Umsetzen ist mit einzurechnen. Die Benötigten
Flächen sind anschließend in den geplanten oder
Originalzustand zu versetzen. Verkehrslenkungsmaßnahmen
 außerhalb des Baustellenbereiches werden separat
beauftragt.
Abgerechnet wird nach lfdm. Leitungsgraben. Baugruben
werden übermessen.
Menge: 1242,000 lfdm

**98.39.22.02 Verkehrssicherung und -Lenkung für Baugruben**
StL-Nr. 198392202
Verkehrssicherung und Lenkung für Baugruben
(ausgenommen Hausanschlussbaugruben), die nicht im
Zusammenhang mit Rohrgräben stehen, und aller
zugehörigen Baustellenteilen nach den einschlägigen
Vorschriften und Verkehrsbehördlichen Anordnungen
einschließlich der erforderlichen Verkehrs- und
Hinweiszeichen Schutz- und Sicherheitseinrichtungen
aufbauen, vorhalten, unterhalten, beleuchten und
abbauen inkl. der erforderlichen Betriebskosten
(einschließlich vorübergehendem Entfernen oder Ungültig
 machen von Verkehrszeichen und -Leiteinrichtungen).
Die Verkehrssicherung und -Lenkung ist entsprechend dem
 Baufortschritt anzupassen. Die Benötigten Flächen sind
 anschließend in den geplanten oder Originalzustand zu
versetzen.
Abgerechnet wird nach Stück Baugrube.
Menge: 32,000 Stüc

USt %: 19,00
